# Envà de plaques de guix laminat, per a tancament de buit d'ascensor. Sistema "PLADUR"

- Propietat de l'arxiu: CYPE Ingenieros S.A.
- Format: FIEBDC-3/2016
- Programa: Generador de preus de la construcció. CYPE Ingenieros, S.A.
- Data: 09/03/2024
- Divisa: EUR
- Costos indirectes: 3 %
- IVA: 21 %

## F Façanes i particions

### FB Envà d'entramat autoportant

#### FBY De plaques de guix laminat

**FBY160** m² Envà de plaques de guix laminat, per a tancament de buit d'ascensor. Sistema "PLADUR".
Tancament de buit d'ascensor mitjançant el sistema CH "PLADUR", d'envà múltiple, 135 LR, de 4,50 m d'altura màxima i 135 mm de gruix total, amb nivell de qualitat de l'acabat Q2, format per una estructura simple, de perfils de xapa d'acer galvanitzat de 90 mm d'amplada, a base de muntants CH-90 i muntants E-90 (elements verticals), separats 600 mm entre si, i canals J-92 (elements horitzontals), a la què es cargolen tres plaques en total una placa amb resistència al foc, amb baixa absorció superficial d'aigua, d'alta resistència a l'impacte i d'alta densitat CH (DFH1I) en una cara i tres plaques amb resistència al foc F (F) en l'altra cara; aïllament acústic mitjançant panell semirígid de llana mineral, espessor 85 mm, segons UNE-EN 13162, en l'ànima, entre muntants de tipus CH. Inclús banda estanca autoadhesiva "PLADUR", fixacions per a l'ancoratge de canals i muntants metàl·lics; cargols per a la fixació de les plaques; cinta microperforada de paper amb reforç metàl·lic "PLADUR" i pasta d'assecatge en pols JN "PLADUR", cinta microperforada de paper "PLADUR".
Criteri de valoració econòmica: El preu inclou la resolució de trobades i punts singulars.
Inclou: Replanteig i traçat en el forjat inferior i en el superior dels envans a realitzar. Col·locació de banda d'estanquitat i canals inferiors, sobre paviment acabat o base de seient. Col·locació de banda d'estanquitat i canals superiors, sota forjats. Col·locació i fixació dels muntants sobre els elements horitzontals. Aplicació de segellador sobre el perímetre de l'estructura. Tall de les plaques. Muntatge de les plaques interiors, entre els perfils dels muntants. Col·locació dels panells de llana mineral, entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pip020a | m | Banda estanca autoadhesiva d'escuma de poliuretà de cel·les tancades "PLADUR", de 3 mm d'espessor i 70 mm d'amplada, resistència tèrmica 0,10 m²K/W, conductivitat tèrmica 0,034 W/(mK). (material) | 1.05 | 0.33 | 0.347 |
| mt12pfp070a | m | Canal J-92 "PLADUR", de 92 mm d'amplada, d'acer galvanitzat Z1 (Z140), segons UNE-EN 14195. (material) | 0.7 | 4.03 | 2.821 |
| mt12pfp071a | m | Muntant CH-90 "PLADUR", de 90 mm d'amplada, d'acer galvanitzat Z1 (Z140), segons UNE-EN 14195. (material) | 1.3 | 10.53 | 13.689 |
| mt12pfp071b | m | Muntant E-90 "PLADUR", de 90 mm d'amplada, d'acer galvanitzat Z1 (Z140), segons UNE-EN 14195. (material) | 2 | 8.9 | 17.800 |
| mt16lra060g | m² | Panell semirígid de llana mineral, espessor 85 mm, segons UNE-EN 13162, Euroclasse A1 de reacció al foc segons UNE-EN 13501-1 i factor de resistència a la difusió del vapor d'aigua 1. (material) | 1.05 | 10.02 | 10.521 |
| mt12psp012a | m² | Placa de guix laminat DFH1I / UNE-EN 520 - 600 / 3000 / 25 / amb les vores longitudinals quadrades, amb resistència al foc, amb baixa absorció superficial d'aigua, d'alta resistència a l'impacte i d'alta densitat CH, "PLADUR", Euroclasse A2-s1, d0 de reacció al foc, segons UNE-EN 13501-1. (material) | 1.05 | 20.42 | 21.441 |
| mt12psp010cwd | m² | Placa de guix laminat F / UNE-EN 520 - 1200 / 3000 / 15 / amb les vores longitudinals afinades, amb resistència al foc F "PLADUR", Euroclasse A2-s1, d0 de reacció al foc, segons UNE-EN 13501-1. (material) | 3.15 | 10.53 | 33.170 |
| mt12pep020a | U | Cartutx de 600 ml de segellador acrílic intumescent, "PLADUR", per al segellat de trobades dels perfils amb els paraments. (material) | 0.36 | 16.92 | 6.091 |
| mt12ptp010ch | U | Cargol autoperforant d'acer zincat, MM 3,5x9,5 "PLADUR", de cap rodó i punta de broca; per a la unió de perfils metàl·lics de fins 2,25 mm d'espessor. (material) | 3 | 0.01 | 0.030 |
| mt12ptp010ag | U | Cargol autoroscant d'acer revestit amb fosfats, PM 3,5x25 "PLADUR", amb cap de trompeta i punta afilada; per a la fixació de plaques de guix laminat a perfils metàl·lics de fins 0,75 mm d'espessor. (material) | 8 | 0.01 | 0.080 |
| mt12ptp010ae | U | Cargol autoroscant d'acer revestit amb fosfats, PM 3,5x45 "PLADUR", amb cap de trompeta i punta afilada; per a la fixació de plaques de guix laminat a perfils metàl·lics de fins 0,75 mm d'espessor. (material) | 12 | 0.01 | 0.120 |
| mt12ptp010ab | U | Cargol autoroscant d'acer revestit amb fosfats, PM 3,9x55 "PLADUR", amb cap de trompeta i punta afilada; per a la fixació de plaques de guix laminat a perfils metàl·lics de fins 0,75 mm d'espessor. (material) | 15 | 0.02 | 0.300 |
| mt12ptp010aa | U | Cargol autoroscant d'acer revestit amb fosfats, PM 4,2x70 "PLADUR", amb cap de trompeta i punta afilada; per a la fixació de plaques de guix laminat a perfils metàl·lics de fins 0,75 mm d'espessor. (material) | 2 | 0.03 | 0.060 |
| mt12psg220 | U | Fixació composta per tac i cargol 5x27. (material) | 1 | 0.06 | 0.060 |
| mt12pep010pa | kg | Pasta d'assecatge en pols JN "PLADUR", 3A, color blanc, Euroclasse A2-s1, d0 de reacció al foc, segons UNE-EN 13501-1, rang de temperatura de treball de 5 a 35°C, per a aplicació manual amb cinta de segellament, segons UNE-EN 13963. (material) | 1.152 | 0.89 | 1.025 |
| mt12pip010aa | m | Cinta microperforada de paper "PLADUR", de 51 mm d'amplada i 0,215 mm de gruix, segons UNE-EN 13963. (material) | 3.9 | 0.04 | 0.156 |
| mt12pip010ea | m | Cinta microperforada de paper amb reforç metàl·lic "PLADUR", de 50 mm d'amplada i 0,215 mm de gruix, segons UNE-EN 14353. (material) | 0.15 | 0.38 | 0.057 |
| mo053 | h | Oficial 1ª muntador de prefabricats interiors. (mà d'obra) | 0.784 | 29.34 | 23.003 |
| mo100 | h | Ajudant muntador de prefabricats interiors. (mà d'obra) | 0.784 | 25.28 | 19.820 |
| % | % | Costos directes complementaris | 2 % | 150.591 | 3.012 |
|  |  | Costos directes |  |  | 153.603 |

Residus:
- col·locació: mt12pip020a; factor de residu 0.06
- col·locació: mt12pfp070a Canal J-92 "PLADUR", de 92 mm d'amplada, d'acer galvanitzat Z1 (Z140), segons UNE-EN 14195; factor de residu 0.00795978
- col·locació: mt12pfp071a Muntant CH-90 "PLADUR", de 90 mm d'amplada, d'acer galvanitzat Z1 (Z140), segons UNE-EN 14195; factor de residu 0.0053
- col·locació: mt12pfp071b Muntant E-90 "PLADUR", de 90 mm d'amplada, d'acer galvanitzat Z1 (Z140), segons UNE-EN 14195; factor de residu 0.0053
- col·locació: mt16lra060g; factor de residu 0.0467993
- col·locació: mt12psp012a; factor de residu 0.0118093
- col·locació: mt12psp010cwd; factor de residu 0.018
- col·locació: mt12pep020a; factor de residu 0.0275
- col·locació: mt12pep010pa; factor de residu 0.03
- col·locació: mt12pip010aa Cinta microperforada de paper "PLADUR", de 51 mm d'amplada i 0,215 mm de gruix, segons UNE-EN 13963; factor de residu 0.0440299
- col·locació: mt12pip010ea; factor de residu 0.0439394

## Recursos

**mt12pip020a** m Banda estanca autoadhesiva d'escuma de poliuretà de cel·les tancades "PLADUR"
Dades tècniques: Cost energètic 2.216 MJ; Emissió de CO2 0.108 kg; Codi LER 17 06 04; Massa de l'element 0.0147 kg; Volum 0.000024 m3
Residus:
- embalatge: re170203 Plàstic. (component de residu); rendiment 0.001 kg; Codi LER 17 02 03; Massa de l'element 1 kg; Volum 0.001667 m3

**mt12pfp070a** m Canal J-92 "PLADUR", de 92 mm d'amplada, d'acer galvanitzat Z1 (Z140), segons UNE-EN 14195
Dades tècniques: Cost energètic 122.691 MJ; Emissió de CO2 3.762 kg; Codi LER 17 04 05; Massa de l'element 0.92 kg; Volum 0.000438 m3
Residus:
- embalatge: re170203 Plàstic; rendiment 0.007 kg

**mt12pfp071a** m Muntant CH-90 "PLADUR", de 90 mm d'amplada, d'acer galvanitzat Z1 (Z140), segons UNE-EN 14195
Dades tècniques: Cost energètic 166.500 MJ; Emissió de CO2 5.101 kg; Codi LER 17 04 05; Massa de l'element 1.25 kg; Volum 0.000595 m3
Residus:
- embalatge: re170203 Plàstic; rendiment 0.008 kg

**mt12pfp071b** m Muntant E-90 "PLADUR", de 90 mm d'amplada, d'acer galvanitzat Z1 (Z140), segons UNE-EN 14195
Dades tècniques: Cost energètic 142.636 MJ; Emissió de CO2 4.372 kg; Codi LER 17 04 05; Massa de l'element 1.07 kg; Volum 0.00051 m3
Residus:
- embalatge: re170203 Plàstic; rendiment 0.008 kg

**mt16lra060g** m² Panell semirígid de llana mineral
Dades tècniques: Cost energètic 90.792 MJ; Emissió de CO2 2.413 kg; Codi LER 17 06 04; Massa de l'element 1.53 kg; Volum 0.00255 m3
Residus:
- embalatge: re170203 Plàstic; rendiment 0.025 kg

**mt12psp012a** m² Placa de guix laminat DFH1I / UNE-EN 520 - 600 / 3000 / 25 / amb les vores longitudinals quadrades
Dades tècniques: Cost energètic 570.718 MJ; Emissió de CO2 8.507 kg; Codi LER 17 08 02; Massa de l'element 21.7 kg; Volum 0.0217 m3
Residus:
- embalatge: re170203 Plàstic; rendiment 0.009 kg

**mt12psp010cwd** m² Placa de guix laminat F / UNE-EN 520 - 1200 / 3000 / 15 / amb les vores longitudinals afinades
Dades tècniques: Cost energètic 55.692 MJ; Emissió de CO2 4.111 kg; Codi LER 17 08 02; Massa de l'element 12.4 kg; Volum 0.0124 m3
Residus:
- embalatge: re170203 Plàstic; rendiment 0.004 kg

**mt12pep020a** U Cartutx de 600 ml de segellador acrílic intumescent
Dades tècniques: Cost energètic 73.485 MJ; Emissió de CO2 3.080 kg; Codi LER 17 09 04; Massa de l'element 0.976 kg; Volum 0.000651 m3
Residus:
- embalatge: re170203 Plàstic; rendiment 0.2 kg

**mt12pep010pa** kg Pasta d'assecatge en pols JN "PLADUR"
Dades tècniques: Cost energètic 6.828 MJ; Emissió de CO2 0.286 kg; Codi LER 17 08 02; Massa de l'element 1 kg; Volum 0.001 m3
Residus:
- embalatge: re170203 Plàstic; rendiment 0.02 kg

**mt12pip010aa** m Cinta microperforada de paper "PLADUR", de 51 mm d'amplada i 0,215 mm de gruix, segons UNE-EN 13963
Dades tècniques: Cost energètic 0.004 MJ; Emissió de CO2 0.006 kg; Codi LER 20 01 01; Massa de l'element 0.0067 kg; Volum 0.000009 m3

**mt12pip010ea** m Cinta microperforada de paper amb reforç metàl·lic "PLADUR"
Dades tècniques: Cost energètic 0.085 MJ; Emissió de CO2 0.011 kg; Codi LER 20 01 01; Massa de l'element 0.0066 kg; Volum 0.000009 m3
